# Remscheid_Eschbachtal LP 6
Angebotsaufforderung (GAEB DA XML 3.2, DA83)
Projekt: 2020-094
Währung: EUR
Erstellt mit: GXML Toolbox V3.3 R20220330, ORCA AVA 25.0.5 - Professional Edition 25.00.05, 12.10.2026

## 09 333.01 Zimmer- und Holzbauarbeiten

### Titel 00 Vorbemerkungen

*Hinweis: Allgemeine Beschreibung*
Das Freibad Eschbachtal ist das älteste Binnenfreibad mit künstlicher Wasserzufuhr Deutschlands. Es liegt eingebettet in das Eschbachtal zwischen den Städten Remscheid, Solingen und Wermelskirchen und ist infolge seines Alters stark sanierungsbedürftig. Gleichwohl spielt es eine große Rolle im sozialen und gesellschaftlichen Leben der Remscheiderinnen und Remscheider, aber auch der direkt angrenzenden Städte.
Das Freibad Eschbachtal ist und war der Sommerurlaub für Generationen von Remscheiderinnen und Remscheider. Die Eintrittspreise sind traditionell moderat und so trifft sich dort eine diverse Gesellschaft der unterschiedlichsten Menschen. Auch die vielen Aktivitäten des Fördervereins Eschbachtal vom Konzert "Eschtival" bis zur Bootsparade und dem Hundeschwimmen erfreuen sich großer Beliebtheit. Die Lage am Wanderweg Eschbachtal zwischen den Städten Remscheid, Wermelskirchen und Solingen macht das Freibad auch für Besuchende der umliegenden Städte sowie für den Rad- und Wandertourismus zu einem beliebten Ziel.

Gerade in Zeiten zunehmender Hitzetage in den Sommermonaten gewinnt das Freibad weiter an Bedeutung insbesondere für Familien, die wenig Alternativen zu ihren teils kleinen, hitzeanfälligen Wohnungen finden. Anpassung an den Klimawandel ist demnach ein großes Thema der Neugestaltung des Freibads Eschbachtal. Es besteht die Chance mit den vorgeschlagen Maßnahmen einen nennenswerten Beitrag zu einer Verbesserung der Situation zu schaffen.
Das Freibad soll insgesamt an die Folgen des Klimawandels angepasst werden und seinem sozialen und gesellschaftlichen Auftrag im Sinne der Daseinsvorsorge in höchstem Maße gerecht werden. Aufgrund der Tallage und der zunehmenden Starkregenereignisse ist das Freibad in der jüngeren Vergangenheit mehrmals überflutet worden. Die Gesamtsanierung zielt darauf ab, zum einen die marode Bausubstanz und die Technik grundlegend zu erneuern und zum anderen das Bad resilienter gegenüber Starkregenereignissen zu gestalten.
Zu diesem Zweck sollen unter anderem der verrohrte Eschbach und der ebenfalls verrohrte Strandbadsiefen offengelegt und durch das Freibad gelegt werden.

Selbstverständlich gehört die Umstellung der Energieversorgung auf Erneuerbare zum Gesamtkonzept dazu. Das Freibad ist bislang in Teilen nicht oder nur eingeschränkt barrierefrei. Mit der Sanierung des Bades soll dieser Umstand behoben und weitgehende Barrierefreiheit sichergestellt werden.

*Hinweis: Satellitenaufnahme*
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
*Hinweis: ZTV allgemein*
Objekt / Lage der Baustelle:
Sanierung / Modernisierung Freibad Remscheid Eschbachtal
Eschbachtal 5
42859 Remscheid

Leistung:
Zimmerer- und Holzbauarbeiten

Auftraggeber:
Stadt Remscheid
Theodor-Heuss-Platz 1
42853 Remscheid

Verortung:
Die nachfolgenden Gebäude sind verteilt auf dem Grundstück angeordnet:
- Eingangsgebäude
- Technikgebäude
- Aufsicht Schwimmmeister

Grundlagen für die Ausführung der Arbeiten sind:
· die VOB in Gänze und in ihrer neusten Fassung
· die einschlägigen EN/DIN-Vorschriften
· die Verarbeitungsvorschriften der Herstellerfirmen
· die Richtlinien für den Bäderbau (KOK - Koordinierungskreis Bäder)

Die Leistung ist fach- und DIN-gerecht auf der Grundlage der allgemein anerkannten Regeln der Technik und entsprechend der zuständigen Landesbauordnung herzustellen, einschließlich eventuell erforderlicher Werkpläne. Die Verantwortung für die technisch einwandfreie, den anerkannten Regeln der Baukunst entsprechende Ausführung trägt allein der Auftragnehmer. Der Leistungsumfang umfasst alle Leistungen und Nebenleistungen, die für die Gesamtleistung erforderlich sind, auch wenn sie nicht im Einzelnen beschrieben sind. Sämtliche Leistungen verstehen sich einschließlich Lieferung aller erforderlichen Materialien, Geräte, Maschinen, Kräne, Gerüste etc., sowie dem Einrichten und Räumen der Baustelle, wenn nichts anderes in den Leistungspositionen vorgeschrieben ist.

Realisierung
Die Errichtung der Außenanlagen im unmittelbaren Bereich des Baufeldes sowie die Wiederherstellung der hierfür erforderlichen Baustelleneinrichtungsflächen erfolgt zum Abschluss der Gesamtmaßnahme und sollen zur Inbetriebnahme des Hallenbades ebenso abgeschlossen sein.

Öffentlich-rechtliche Genehmigungen:
Für die Maßnahme "Freibad Remscheid Eschbachtal" liegt zum Zeitpunkt des Baubeginns eine Baugenehmigung vor.

Auszuführende Leistungen
Die vorliegende Ausschreibung umfasst folgende Leistungen:
- Dachkonstruktion des Eingangsgebäudes, Bauteil 1
- Dachkonstruktion des Technikgebäudes, Bauteil 2
- Dach - und Fassadenkonstruktion des Aufsichtsgebäudes Schwimmmeister

Zeitversetzte Ausführung
Die Bauteile 1 + 2, sowie das Schwimmmeistergebäude werden zeitversetzt ausgeführ.

Gleichzeitig laufende Bauarbeiten
Die Gesamtmaßnahme wird durch Einzelgewerke parallel ausgeführt.

Verkehrsverhältnisse auf der Baustelle:
Aufgrund des Zuschnitts des Grundstücke (Schmal und lang) herschen allgemein beengte Verhältnisse auf der Baustelle.

Baustellenzugänge / Baustellenzufahrt:
Die Baustelle ist über öffentliche Straßen gut erreichbar. Die vorhandenen Verkehrsbeschränkungen sind zu
beachten und sind dem beiliegenden Baustelleneinrichtungsplan zu entnehmen.
Das Baugrundstück ist über die Preyersmühle (Kreisstraße) gut zu erreichen. Vorn dort über die Einmündung in die Straße Eschbachtal erreicht man das Baugelände.
Die Anlieferung der Baustelle erfolgt über das Baufeld.
Eine Anlieferung über bzw. eine Kranstellung auf der Kreisstraße Preyersmühle ist nicht möglich!

Verkehrsrechtliche Anordnungen / Sondernutzungen
Sonstige Genehmigungen, wie Aufgrabungsgenehmigungen, Maßnahmen zur Regelung und Aufrecht- erhaltung des Verkehrs, Sperrungen etc, welche über die vor beschriebene Sondernutzung hinaus gehen, z. B. für den Antransport größerer Bauteile, Sperrungen für Anwohnerzufahrten usw., sind durch den Auftragnehmer bei der Stadt Remscheid gesondert zu beantragen. Eine Kopie des Genehmigungsbescheides / Erlaubnis ist der Objektüberwachung des AG unaufgefordert vorzulegen. Auf der gesamten Baustelle gilt grundsätzlich die STVO.

Kranstandorte / Transporteinrichtungen:
Zur Aufstellung von ortsfesten Baukränen wurden gemäß BE-Plan 2 Standorte geplant und mit entsprechenden Gründungsmaßnahmen ausgestattet. Im Bereich der Becken steht baus. kein Kran zur Verfügung.
Stellplatz für einen 40 t LKW zum Be- und Entladen in Absprache mit der örtlichen BÜ
Zugang zum Standort der Anlage bis zu denGebäuden für das Einbringen des Materials.

Für die Aufstellung von Mobilkränen für den werktäglichen Montageeinsatz steht die  BE-Fläche im Grunde zur Verfügung, die Nutzung ist jedoch mit der Objektüberwachung des AG im Vorfeld zu klären und eine Genehmigung zu beantragen. Siehe BE-Plan.

Anschlüsse für Wasser, Energie, Abwasser
Für die Stromversorgung und Bauwasserversorgung werden dem Auftragnehmer Anschlussmöglichkeiten auf dem Baugrundstück zur Verfügung gestellt (s. hierzu BE-Plan).  Evtl. erforderlichen Zuleitungen zu den jeweiligen Verbrauchsstellen sind durch den AN auf eigene Kosten herzustellen, zu unterhalten und nach Abschluss der Maßnahme wieder zurückzubauen. Die Stromkosten trägt der AG. Die Abrechnung der Verbrauchskosten erfolgt direkt vom AG mit den entsprechenden Versorgungsunternehmen.

Lager und Arbeitsplätze / Containerstandplätze:
Vom AG wird hierfür eine Fläche auf dem Baugrundstück (s. BE-Plan) zur Verfügung gestellt. Die jeweiligen
Aufstellflächen für Containeranlagen, Lagerflächen und sonstige BE-Flächen des AN sind mit der Objektüberwachung des AG im Vorfeld der Vertragsleistung abzustimmen.

Entsorgung, Abwasser-und Abfallbeseitigung:
Die Entsorgung aller anfallenden Abfälle und Verpackungsmaterialien hat durch den AN gemäß DIN 18299 § 4.1.11 und 4.1.12 ATV umgehend, mindestens jedoch einmal wöchentlich zu erfolgen. Dies Position gilt nicht für Baugrubenaushub bzw. zu entsorgendes Aushubmaterial.

Besondere Erschwernisse während der Ausführung:
Die Gesamtmaßnahme wird durch Einzelgewerke parallel ausgeführt. Der hierfür notwendige interne Koordinationsaufwand in Abstimmung mit der Objektüberwachung des AG ist zu berücksichtigen und in die EP einzurechnen.  Der AN bzw. dessen Erfüllungsgehilfen verpflichten sich diesbezüglich zur Teilnahme an den wöchentlichen Baustellen-JF-Terminen während der vertraglich vereinbarten Ausführungszeit einschl. der entsprechenden Vor- und Nachlaufzeiten.

Maximale Flächenlast für Geräte in Gebäuden für Montagearbeiten:
5KN/m²
Sollte für Gerätschaften eine höhere Flächenlast erforderlich sein, ist dies jeweils im Einzelnen mit der Statik abzuklären.

Aufmaßverfahren, Abrechnung nach Zeichnungen oder Tabellen:
Aufmaß und Abrechnung ist baubegleitend vorzunehmen, Rechnungen sind grundsätzlich zu belegen. Im Aufmaß sind nur gemeinsam vor Ort festgestellte Leistungen festzuhalten, die nicht aus Zeichnungen zu ermitteln sind. (DIN 18299, Nr. 5). Der Auftragnehmer hat mit der Objektübwachung des AG die später nicht mehr oder nur schwer feststellbaren Leistungen sofort und gemeinsam aufzumessen. Erfolgt keine oder eine verspätete Mitteilung an die Objektüberwachung, ist mit der Ablehnung der Anerkennung dieser Leistung zu rechnen.

Alle Rechnungen sind inkl. sämtlicher Anlagen vom ausführenden Unternehmen auf den Poolar-Server hochzuladen, sodass die Prüfung durch die jeweilige (Fach-) Objektüberwachung erfolgen kann. Die ausführenden Unternehmen erhalten den Rechnungsrückläufer über den Poolar-Server. Es gelten - sofern vertraglich keine abweichenden Vereinbarungen getroffen wurden - die Zahlungsfristen der VOB/B. Die Zahlungsfrist beginnt mit dem Hochladen der Rechnung auf den Poolar-Server.
Nachtrags- Stundenlohn- und Bautagebuchtool sowie Upload der Werk- und Montageplanung und Revisionsunterlagen werden ebenfalls über den Poolar-Server abgewickelt.

Sicherheits- und Gesundheitsschutz:
Die Arbeiten sind mit dem bestelltem Sicherheits- und Gesundheitskoordinator im Vorfeld abzustimmen.
Innerhalb von 14 Tagen nach Auftragserteilung ist dem Bauherrn bzw. dem bestelltem Sicherheitskoordinator eine Gefährdungsbeurteilung / Gefährdungsdokumentation zu übergeben. Spätestens bei Arbeitsbeginn sind die erforderlichen Ersthelfer zu benennen.

Bautagebuch:
An der Baustelle ist ein Bautagebuch zu führen, von dem die örtliche Objektüberwachung des AG mindestens wöchentlich einen Durchschlag erhält. Angaben des AG bzw. dessen Objektüberwachung, die von den Plänen abweichen bzw. nicht genau dem Leistungsbeschrieb entsprechen, sind hierin zu vermerken und bestätigen zu lassen.

Personaleinsatz:
Zur Umsetzung der Maßnahme hat ein deutschsprachiger, weisungsbefugter Vorarbeiter auf der Baustelle
anwesend zu sein. Die Aufsichtsführenden von ggf. eingesetzten Nachunternehmern haben ebenfalls
deutschsprachig zu sein.

Dokumentation:
Die Bestandsunterlagen sind als Prüfexemplar mit der Abnahmebeantragung 1-fach einzureichen. Der Fachplaner prüft das Exemplar innerhalb von 2 Wochen. Die überarbeiteten Bestandsunterlagen sind dem Auftraggeber zur Abnahme 2-fach auf Papier und einfach auf Datenträger zu übergeben. (ausschließlich in deutscher Sprache). Dokumentunterlagen als farbige Plotts mit Darstellung aller Anlageteile, die
Hauptkomponenten enthalten alle Leistungsangaben und zwar:

-statische Nachweise des AN für die Dachkonstruktion
-Werk- und Montageplanung für gesamte Dachkonstruktion
-Angaben zu den Verbindungsmittel, Art,  Güte etc.
-Angaben zu den verbauten Holzbauteilen, Art, Hersteller, Güte.
-Nachweis der FSC- odr PEFC-Zertifizierung
-Dokumentation zur Schadstoffvermeidung in Bauteilen.

*Hinweis: ZTV - Sicherheit und Gesundheit auf der Baustelle (SiGeKo)*
Es ist ein Sicherheitskoordinator für die Baustelle bestimmt worden.
Für die Baustelle gilt eine Baustellenordnung, die Ihnen zur Verfügung gestellt wird.
Die geltenden Unfallverhütungsvorschriften und die staatlichen Regelungen sind einzuhalten.

Die von Ihnen für Ihr Unternehmen erstellte Gefährdungsbeurteilung ist dem Sicherheitskoordinator auf
Verlangen zur Verfügung zu stellen.
Auf der Baustelle dürfen nur geprüfte technische Arbeitsmittel eingesetzt werden.
Beim Abbruch und Umgang mit Gefahrstoffen, z. B. Asbest, künstlichen Mineralfasern (KMF), PCB und PAC sind die gesetzlichen Regelungen und die Betriebsanweisungen zu beachten.

Jegliche Arten von Gerüsten müssen den DIN-Normen entsprechen und dürfen nur entsprechend der
Aufbauanleitung aufgestellt werden.
Vor  dem  Einsatz  auf  der  Baustelle  sind  Ihre  Mitarbeiter durch Sie auf  die Gefahren nachweislich
zu unterweisen.

Jeder Arbeitsunfall ist der Bauüberwachung und dem Sicherheitskoordinator unverzüglich anzuzeigen.

*Hinweis: ZTV-Brettschichtholz nach DIN EN 1995*
ZTV-Brettschichtholz nach DIN EN 1995
BSH Brettschichtholz Dachbinder nach DIN EN 1995, lamelliert aus gehobelten Brettern

Oberfläche: Sichtqualität DIN 18334
Leim/Klebstoffart: Phenol Resorcinharzoder Melaminharzleim
(nur mit allg. bauaufsichtlicher Zulassung).

Holzfeuchte:
Messbezugsfeuchte Um <= 15%
Herstellungsfeuchte Um <= 15%
Lieferfeuchte Um <= 18%

Maßtoleranzen nach DIN EN 390

Festigkeitsklasse: gemäß Berechnungen der Statik

Nutzungsklasse: NK 2 nach DIN EN 1995-1-1
Feuchtebereich/ Holzausgleichsfeuchte < 20%/ relative Luftfeuchtigkeit < 85% (bei T= 20°C)

Gefährdungsklasse: GK 2 nach DIN 68800-3, Innenbauteil in Feuchträumen mit ständiger Luftfeuchte >
70%, in Naßbereichen vor direkter Feuchteeinwirkung z.B. Schwallwasser geschützt.

Erforderliche Prüfprädikate:
Iv (Insekten vorbeugend)
P (pilzwidrig)
(nur mit allg. bauaufsichtlicher Zulassung)

Oberflächenschutz:
Mit werkseitig pigmentierter Lasurbeschichtung aller Holzbauflächen ohne biozide Wirkstoffe auf
Wasserbasis als Zwischen und Deckbeschichtung.

Oberfläche matt, Farbe lasierend, nach
Musterkarte/ Mustervorlage Und Wahl des AG (nur mit Prüfzeugnis).

*Hinweis: Anforderung BSH Holz NH C24*
Anforderung BSH Holz NH C24

Brettschichtholz, wie in "ZTV-Brettschichtholz nach DIN EN 1995"  beschrieben bzw. mit folgenden Anforderungen

Geometrie: rechteckig
Einbau: mit konstruktivem Gefälle 1,0% der Oberseite

Abmessungen: siehe Kurztext
Längen: 2,0 - 5,0 m

Holzart: Fichte- (Tanne- Kiefer - Lärche) gemäß Statik
Festigkeitsklasse siehe Kurztext
Verleimung: z.B mit Resorcin-Harzleim
Anforderung: beansprucht durch Außenklima mit relativ hohem
Feuchtigkeitsgehalt
Ausführung: nach DIN EN 14080

Sortierung: Si
Oberflächen: in Sichtqualität, gehobelt
Kanten: mit 3-4 mm Fase
Ausführung: rissefrei
Lamellendicke max. 33 mm

Angeb. Holzart: '..........................................'

*Hinweis: FSC oder PEFC Zertifizierung Holzprodukte*
FSC oder PEFC Zertifizierung Holzprodukte

Für alle Holzprodukte ist sicherzustellen, dass sie aus umweltverträglichen und sozial verantwortlich bewirtschafteten Wälder stammen.
Dies ist mit einem FSC oder PEFC Zertifikat nachzuweisen.
Der Nachweis ist vor Ausführung der Bauüberwachung und dem Bauherrn vorzulegen.

### Titel 01 Eingangsgebäude

#### Bereich 01.01 Baustelleneinrichtung BT 1 Eingangsgebäude

**01.01.10 Baustelleneinrichtung**
*** Pauschalposition
Baustelleneinrichtung  einrichten, für den eigenen Leistungszeitraum vor- und unterhalten und nach Beendigung der Baumaßnahme wieder räumen.

Dazu gehören:
- sämtliche An- und Abtransporte,
- Herrichten und Unterhalten der bereitgestellten oder anzumietenden Lagerplätze einschl. der Zuwege zum Baugelände,
- Aufstellen der Tagesunterkünfte, einwandfreier hygienischer Anlagen, des Baubüros, Magazine und Werkstätten,
- sämtliche baulichen Anlagen und Einrichtungen zur Aufnahme der Geräte, Maschinen und Hilfseinrichtungen,
- das Heranführen von Strom und Wasser, sowie sämtlicher Betriebsstoffe. Anschluss an bauseits erstellte Bauwasserzapf- bzw. Entnahmestelle DN 50. Stromanschluss an Baustromverteiler in Absprache mit dem
  Gewerk  Baustrom- Bauwasser.
- Lieferung, Vorhaltung und Abtransport von Baumaschinen wie z.B. Kräne, Bagger, Radlader, Bohrgerät, Spritzbetonanlage, Verpresseinrichtungen etc.,
- Aufstellen der sonstigen Baumaschinen, Arbeits- und Transportgeräte, Werkzeuge und Gerüste,
- Sicherung der Baustelle durch Beleuchtung, Beschilderung und Absperrung.
Menge: 1,000 psch

**01.01.20 Baustelleneinrichtungsplan**
*** Pauschalposition
Aufstellen und Fortschreiben eines Baustelleneinrichtungsplanes in zeichnerischer Form, auf der Basis des Lageplans M 1:200, mit Darstellung der wesentlichen Baustelleneinrichtungsgegenständen, mit Lage und Höhenmaßen, Kranstandorten, Zu - und Abfahrten, Zäunen, Sondereinrichtungen, etc., zur detaillierten Abstimmung mit dem AG

Vorlage  muss innerhalb von 4 KW vor Ausführung vorliegen.
Menge: 1,000 psch

**01.01.30 Werk- und Montageplanung**
Werk- und Montageplanung

Erstellen der Werk- und Montageplanung für die
ausgeschriebenen Leistungen, Grundlage der Zeichnungen sind die vorliegenden Ausführungspläne und die statische
Vorbemessung.
Alle Positionen sind zu detaillieren. Aus den Darstellungen
müssen Konstruktion, Maße, Einbau, Befestigung und
Bauanschlüsse der Bauteile erkennbar sein.
Für die Richtigkeit der Maße, Höhenpunkte und Verbindungen
bleibt der AN allein verantwortlich.
Die Werkplanung muss spätestens vier Wochen nach
Auftragserteilung dem AG unaufgefordert über den Poolarserver vorgelegt werden.
Die Werk- und Montageplanung ist mit dem Architekten und
Prüfstatiker des AG abzustimmen.
Eine einmalige Überarbeitung der Pläne nach Änderungen
durch den AG ist einzurechnen.
Die Ausführung der jeweiligen Leistungen darf erst nach Vorlage der schriftlichen Freigabe der Werkplanung durch den AG und dem Prüfstatiker erfolgen.
Menge: 1,000 St

**01.01.40 Statischer Nachweis**
*** Pauschalposition
Statischer Nachweis

Für die Holzkonstruktion liegt vom Statiker des Auftraggebers
eine statische Bemessung vor.
Vom AN sind prüffähige statische Nachweise zur Vorlage beim
Prüfstatiker zu den Befestigungs- und Knotenpunkten sowie
aller Befestigungs- und Verbindungsmittel aufzustellen.
Die Kosten hierfür sind in dieser Pos. zu kalkulieren.

Die Unterlagen sind spätestens vier Wochen vor Materialbestung dem Prüfstatiker vorzulegen.
Menge: 1,000 psch

**01.01.50 Dokumentation / Teilabnahme**
*** Pauschalposition
Dokumentation / Teilabnahme
Aufgrund der zeitversetzen Ausführung werden nach Fertigstellung der einzelnen Titel
-Bauteil 1
-Bauteil 2
-Aufsicht Schwimmmeister
Teilabnahmen durchgeführt.

Zusammenstellen einer Dokumentation der ausgeführten
Leistungen, insbesondere:
- Fachunternehmererklärungen
- Übereinstimmungserklärung
- Verwendbarkeitsnachweise
- Zulassungen, Produktdatenblätter der verbauten Produkte
- Angaben zum Korrosionsschutz
- Werkplanung und Werksstatik
- erforderliche Merkblätter für die Reinigung, Pflegen und
Wartung der Konstruktion
- Nachweis der FSC oder PEFC Zertifizierung

Zusammenstellung in Papierform sortiert mit Inhaltsverzeichnis
in Ordner, 3-fach sowie einfach in digitaler Form.
Die Unterlagen sind vier Wochen vor Teilabnahme der Bauüberwachung zur Prüfung vorzulegen.
Menge: 1,000 psch

#### Bereich 01.02 Sicherheitstechnische Einrichtungen

**01.02.10 Schutznetz liefern, montieren, demontieren**
Schutznetz liefern, montieren, demontieren

Auffangnetz DIN EN 1263-1 und nach den
berufsgenossenschaftlichen Regeln für Sicherheit und
Gesundheit bei der Arbeit, Einsatz von Schutznetzen BGR
179 unter der Dachfläche des Eingangsgebäudes einbauen.
Gesamtabmessung der Bauteile gemäß beiliegender
Übersichtspläne.
Fläche unter dem Auffangnetz frei zugänglich, aufbauen und
wieder entfernen.
Einbauhöhe bis zu 7,50 m über Gelände bzw. ca. 3,00 m über OKRF 1. OG

Befestigung an Ringbalken oder Mauerwerk

Grundstandzeit: 4 Wo

zu überdeckende Fläche Eingangsgebäude: ca.  155 m²
Menge: 155,000 m²

**01.02.20 Vorhaltung Schutznetz**
Vorhaltung Schutznetz

Vorhaltung unter Holzkonstruktion wie vor beschriebenen Vorhalten und Unterhalten.
Schutznetze über die 4 Wo Grundstandzeit hinaus, bis zur
Fertigstellung der Dachschale  aus OSB-Platte

Abrechnung: m2 x Wochen
Vorhaltezeit:  1 Woche
Menge: 155,000 m²/W

**01.02.30 Absturzsicherung- Dachrandsicherung.**
Absturzsicherung- Dachrandsicherung, h: mind. 1,10 m

Liefern und Herstellen von Absturzsicherung an
Seitenrändern und Attika von Flachdächern in
Bereichen in den aus baulichen Gründen kein
Fassadengerüst mit Seitenschutz erstellt werden kann
oder zeitweise abgebaut werden muss.

Ausführung in Teilflächen oder vorübergehende
Sicherung.
Seitenschutz gemäß BG-Regel "Gerüstbau BGR 165 bis 175
und DGUV-Information 201-023 sowie ASR
mit Pfosten, Geländerholm, Zwischenholm und Bordbrett.
Oberkante Seitenschutz mind. 1,10 m über der Aufstellfläche oder Absturzkante.

Befestigung an Stahlbetondecke oder-BSH-Randträger

Grundstandzeit: 4 Wo
Menge: 55,000 m

**01.02.40 Absturzsicherung vorhalten**
Absturzsicherung vorhalten

Absturzsicherung an Dachrändern wie vor beschrieben
über die Grundstandzeit hinaus vorhalten und unterhalten.

Abrechnung: lfm Absturzsicherung x Vorhaltedauer in
Wochen

Vorhaltezeit: 1 Woche
Menge: 55,000 m/Wo

#### Bereich 01.03 Eingangsgebäude

*Hinweis: Zeichnungen*
Zeichnungen

Auszug aus Statik-Schalplan S4, Dach BT 1 Eingangsgebäude

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
*Hinweis: Nachfolgend beschriebenen Holz-Konstruktionen*
Für die Gewährleistung der für diesen Anwendungsfall
notwendigen Oberflächenqualität sind die notwendigen Schutzmaßnahmen bei Lagerung, Transport und Montage
zu beachten. Verbaute Hölzer sind zur Vermeidung von
unzuträglicher Feuchteaufnahme mit geeigneten
Maßnahmen zu schützen bis eine dichte
Dachhaut hergestellt ist.

*Hinweis: Holzbauarbeiten*
Holzbauarbeiten

Brettschichtholz, Leimholz liefern, abbinden und aufstellen und
verlegen von Brettschichtholz, Nadelholz,  KVH und Bauschnittholz als Dachkonstruktion. Verlegung im Gefälle von mind 2%. Abmessungen und Einzellängen sind unterschiedlich und in den nachfolgenden Positionen beschrieben.

Verbindungselemente wie z.B. Sparrennagel, Bolzen,
Sparrenfettenanker (z.B. BMF o. gleichwertig) etc.
sind in gesonderter Position (Kleineisenteile) abzurechnen.

Ebenso werden Schrägschnitte, Ausklinkungen etc. in gesonderter Position abgerechnet.
An Betonuntergründen, aufgehende Bauteile o.ä. ist eine bituminöse Trennschicht einzubringen (in Streifen); gesonderte Position.

Das Vorbohren für Bolzen ist zwingend erforderlich.

Ausführung lt. geprüfter Werkzeichnung / lt. Statik.

Leistungsausführungshöhe ca. 3-5  m von OKRB
1. Obergeschoss bis UK Holzbinder
Ohne extreme Klimatische Wechselbeanspruchung
Festigkeitsklasse: GL 28c  nach EN 1995-1-1
Oberfläche: industrie Qualität
Nutzungsklasse: 2
Gefährdungsklasse: 2
Gebrauchsklasse: 2
Kanten: gefast
Lamellendicke: max. 42mm
Holzfeuchte: ständig < 15%
Leimart: Resorcinharz / Melaminharzleim
Holzart: Fichte oder gleichwertig nach EN 1995

*Hinweis: Dachkonstruktion mit konstruktivem Gefälle herstellen*

**01.03.10 Holzträger NH C24 b/d=10/24cm**
Holzträger NH C24c b/d=10/24cm
e=62,5 cm

Pos D1 gemäß beigefügter statischer Berechnung,
siehe Schalplan S 4  "Dach Bauteil 1 Eingangsgebäude"

Binderlänge ca. 10,61 m,
Querschnitt : s- Kurztext,
Binderabstand: max 62,50 cm Achsmaß,
Einbauort: Dach Eingangsgebäude
Einbauhöhe: ca. 3,00 m von OKRF 1. OG bis UK Holzträger
Konstruktionsvollholz für nicht sichbare, tragende Bauteile
aus nachhaltiger Forstwirtschaft mit FSC/ PEFC Siegel.
Nutzungsklasse 2 DIN EN 1995-1-1,
Gefährdungsklasse : 2
Gebrauchsklasse 1 DIN 6800-1, ohne chemischen Holzschutz,
Holzart Nadelholz (NH) Fichte (FI) gemäß DIN EN 14080 und
DIN 20000-3,
Festigkeitsklasse 24C DIN EN 14080, gemäß
statischem Nachweis,
Oberfläche Industriequalität (ohne Anforderung)

Befestigung der Holzträger mit Balkenschuh am Rinbalken. Balkenschuhe s. gesonderte Position

Ausführungsort:  BT 1 Eingangsgebäude Achse I-II
Menge: 3,000 m³

**01.03.20 Holzträger NH C24c b/d=10/24cm**
Holzträger NH C24c b/d=10/24cm
e=62,5 cm

wie vor jedoch

Binderlänge ca. 7,30 m,

Befestigung der Holzträger mit Balkenschuh am Rinbalken. Balkenschuhe s. gesonderte Position

Ausführungsort:  BT 1 Eingangsgebäude Achse I-II
Menge: 1,500 m³

**01.03.30 Holzträger NH C24c b/d=10/20cm**
Holzträger NH C24c b/d=10/20cm
e=62,5 cm

wie vor jedoch

Pos D1-TH gemäß beigefügter statischer Berechnung,
siehe Schalplan S 4  "Dach Bauteil 1 Eingangsgebäude"

Binderlänge ca. 3,05 m,

Befestigung der Holzträger mit Balkenschuh am Rinbalken. Balkenschuhe s. gesonderte Position

Ausführungsort:  BT 1 Eingangsgebäude über Treppenhaus
Menge: 0,850 m³

**01.03.40 BSH-Träger b/h=14/24 cm**
BSH-Träger b/h=14/24 cm
GI 28c; e=62,5 cm

Pos D1-A gemäß beigefügter statischer Berechnung,
siehe Schalplan S 4  "Dach Bauteil 1 Eingangsgebäude"

Träger, aus Brettschichtholz liefern und einbauen,
aus nachhaltiger Forstwirtschaft mit FSC/ PEFC Siegel.
Nutzungsklasse 2 DIN EN 1995-1-1,
Gebrauchsklasse 1 DIN
68800-1, ohne chemischen Holzschutz,
Holzart Nadelholz (NH)
Fichte (FI) gemäß DIN EN 14080 und DIN 20000-3
Festigkeitsklasse GL 28c DIN EN 14080, gemäß statischem
Nachweis,
Oberfläche Industriequalität (ohne Anforderungen),
Oberfläche: gehobelt und gefast
Maßtoleranzen gemäß DIN 18203-3
Lamellendicke max. 35 mm,

Binderlänge ca. 10,60 m,
Querschnitt : s- Kurztext,
Binderabstand: max 62,50 cm Achsmaß,
Einbauort: Dach Eingangsgebäude
Einbauhöhe: ca. 3,00 m von OKRF 1. OG bis UK Holzträger

Befestigung der Holzträger mit Balkenschuh am Rinbalken. Balkenschuhe s. gesonderte Position

Ausführungsort:  BT 1 Eingangsgebäude Achse I-II
Menge: 1,700 m³

**01.03.50 BSH-Träger b/h=14/24 cm**
BSH-Träger b/h=14/24 cm
GI 28c; e=62,5 cm

wie vor jedoch

Binderlänge ca. 7,30 m,
Einbauhöhe: ca. 3,00 m von OKRF 1. OG bis UK Holzträger

Ausführungsort:  BT 1 Eingangsgebäude  Achse I-II
Menge: 0,600 m³

**01.03.60 Balkenschuhe BSNN 100/170**
Balkenschuhe BSNN 100/170

zur Aufnahme der Holzträger mit einer Breite von 100 mm
Befestigungsuntergrund: Stahlbeton Ringbalken

Der statischen Berechnung wurde folgendes Fabrikat zugrundegelegt: Simson Tie Strong BSNN 100/170

Angeb. Fabrikat: '..........................................'
vom Bieter zwingend anzugeben

inkl.  4 Dübel Hilti-HST3 M10x70 hef1 mit hef,act = 50mm und hnom = 58mm für jeden Balkenschuh

Ausführungsort: BT 1 Eingangsgebäude
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Menge: 66,000 St

**01.03.70 Balkenschuhe BSNN 140/180**
Balkenschuhe BSNN 140/180

zur Aufnahme der BSH-Träger mit einer Breite von 140 mm
Befestigungsuntergrund: Stahlbeton Ringbalke

Der statischen Berechnung wurde folgendes Fabrikat zugrundegelegt: Simson Tie Strong BSNN 140/180

inkl.  4 Dübel Hilti-HST3 M10x70 hef1 mit hef,act = 50mm und hnom = 58mm für jeden Balkenschuh

Angeb. Fabrikat: '..........................................'
vom Bieter zwingend anzugeben

Ausführungsort: BT 1 Eingangsgebäude
Menge: 22,000 St

**01.03.80 Wechsel b/h: ca. 10 x 24 cm**
Wechsel b/h: ca. 10 x 24 cm

Wechsel für technische Einbauten oder sonstige technische Einbringungen in unterschiedlichen Dimensionen, angepasst an die angrenzenden KVH oder BSH Binder.

b/h: ca. 10 x 24 cm

Liefern und Einbauen von Wechselhölzer
aus nachhaltiger Forstwirtschaft mit FSC/ PEFC Siegel.
Anforderungen gemäß ZTV wie vor beschrieben
Einbau zwischen den Brettschichtholzbindern
in Einzellängen von 1,15 - 1,775 m
Festigkeitsklasse: GL 28c
Sonst wie vor bechrieben

Einbauort: BT 1, Wohnung-Dachkonstruktion
bearbeitet zur Aufnahme in gesonderter Position beschriebener Stahlteile zur Befestigung an BSH-Bindern

Vergütung Befestigungsmittel in gesonderter Pos.
(Stahlteile)
Menge: 0,450 m³

**01.03.90 Abbinden KVH-Träger, BSH**
Abbinden KVH-Träger, BSH

Abbinden, aufstellen und verlegen der Holzträger und der BSH Binder der vorgenannten Positionen, für Dachkonstruktionen aller Art,
Unterkonstruktionen, als Lagerhölzer, etc.
inkl. aller hierzu erforderlichen Nebenarbeiten
wie Transporte, etc. fachgerecht herstellen.

Ausführungsort: BT 1 Eingangsgebäude
Menge: 265,000 m

**01.03.100 Kleineisenteile (Dachkonstruktion)**
Kleineisenteile (Dachkonstruktion)

alle industrielll hergestellte Verbindungselemente zur Erstellung derDachkonstruktion,
Kleineisenteile / Zinkschichtdicke gemäß DIN 1052; EN 10174 (DIN 17162 / 17100);

St 37 für verschiedene Zwecke wie z. B. Aussteifungsverbände;
Anschlüsse an Stahlbetonteile;
Schrauben, Schlüsselschrauben, Bolzen, Stahlplatten,
Beilagscheiben, Stahlringe, Spannschlösser,
Zugstangen, Gewindestangen, Flachstähle, Winkelprofile u. ä. liefern und einbauen.
Alle Teile einschl. notwendiger Schweißarbeiten  und
Feuerverzinkung. Bohren und Schlitzen in
Holzbauteile für den Einbau dieser Stahlteile ist in dieser Position einzurechnen.

Abrechnung erfolgt nach Gewicht; der Bauleitung sind bei der
Abrechnung und Schlussrechnung die Nachweise (Lieferscheine) bzw. Gewichtsermittlungen vorzulegen.
Menge: 15,000 kg

**01.03.110 Aussaprungen in OSB PLatte 200x200 mm**
Aussaprungen in OSB PLatte bis 200x200 mm

Herstellen von Durchbrüchen in OSB Platte  zur Durchführung von TGA-Bauteilen.
Abmessung: ca. 200 x 200 mm.
Menge: 5,000 St

**01.03.120 Oberflächenschutz aller Holz- Bauteile**
Oberflächenschutz aller Holz- Bauteile

Oberflächenschutz aller vorgenannten Holzbauteile zur Vermeidung von Feuchteaufnahme und zur Verbesserung  der Reinigungsfähigkeit während Transport und Montage, als wasserbasierte Dünnschichtlasur (wichtig: kein luftdichter Lack), farblos, Ausführung nach Herstellerangaben.
Menge: 185,000 m²

#### Bereich 01.04 Dachschalarbeiten BT 1 Eingangsgebäude

**01.04.10 Dachschalung OSB/3 Holzplatte t=22 mm**
Dachschalung OSB/3 Holzplatte t=22 mm

oberseitige Verschalung der Balkenkonstruktion mit OSB/3 - Platten, ungeschliffen, mit Nut und Feder,
nach DIN EN 13986, mit allgemeiner bauaufsichtlicher Zulassung,
liefern und montieren inkl. aller Nebenleistungen,
Befestigungsmittel verzinkt,
Plattendicke: s. Kurztext
Untergrund: Holz (Sparren, BSH, KVH)

Einbauort: Decke über 1.OG Eingangsgebäude
Menge: 155,000 m²

**01.04.20 Aussparungen bis 0,5 m² eckig**
Aussparungen bis 0,5 m²

Aussparrungen für technische Durchdringungselemente o.ä.
in den OSB - Platten.
Aussparrungsgröße verschieden, bis 0,1-0,5  m2, eckig
Menge: 5,000 St

**01.04.30 Aussparungen bis 0,1 m², rund**
Aussparungen bis 0,1 m², rund

Aussparrungen für technische Durchdringungselemente o.ä.
in den OSB - Platten.
Aussparrungsgröße verschieden, bis 0,1 m², rund
Menge: 5,000 St

#### Bereich 01.05 Sonstiges BT 1

**01.05.10 Schrägschnitt BSH Köpfe**
Schrägschnitt BSH Köpfe

Profilierung und Fasen von Balkenköpfen
Menge: 68,000 St

**01.05.20 Dämmstreifen oberhalb der Innenwände**
Dämmstreifen oberhalb der Innenwände

liefern und montiern eines Dämmstreifens oberhalb der Innenwände.
Mineralwolle-Dachdämmplatten nach DIN EN 13162 und
DIN 4108-10 liefern und oberseitig auf vorhandene Innenwände
anpassen sowie nach Herstellervorschrift
mechanisch am Bauteil befestigen oder fachgerecht aufkleben.
Montage vor Verlegung der OSB Platten.

Wärmedämmung:  MW DAA 040
Brandverhalten:  Euroklasse A1 nicht brennbar nach
  DIN EN 13501-1
Baustoffklasse:  A1 (DIN 4102)
Wärmeleitfähigkeit: 0,040 W/(mK)
Anwendungstyp:  DAA
Druckfestigkeit:  mind. 60 kPa
Dicke:  ca 40 mm
Wandbreiten unterschiedlich: von 11,5 bis 24 cm

Angeb. Fabrikat '..........................................'

Verlegeort: auf Innenwänden
Menge: 25,000 m²

**01.05.30 Bitumendachbahn als Trennschicht unter Hölzer**
Bitumendachbahn als Trennschicht unter Hölzer
liefern und  verlegen.
Streifen in Breiten 10-30 cm mit Nahtüberdeckung, waagerechte Abdichtung unter aufgehende Wände / Bauteilen.

z.B. Bitumendachbahn V 13

Angeb. Fabrikat: '..........................................'
Menge: 25,000 m²

**01.05.40 Wetterschutzmembran**
Wetterschutzmembran

aufbringen einer diffusionsfähigen, vollflächig selbstklebenden  Feuchteschutzmembran, geeignet zur Aufnahme der bituminösen Dampfsperre des Gewerk Dachdichtungsarbeiten.
Anschlüsse mind. 10 cm Überlappend herstellen.
Untergrund: OSB/3 Holzplatte im Gefälle verlegt
inkl. Untergrund reinigen / abfegen
inkl. Anschluss an aufgehende Bauteile / Attiken und Durchdringungen ca. 60 lfm

Abrechnung nach belegter Fläche.
Menge: 170,000 m²

**01.05.50 Errichtung Schutzmaßnahmen PE Folie**
*** Pauschalposition
Errichtung Schutzmaßnahmen

inkl. Vorhaltung einer regendichten
Abdeckung aus PE Folie  bzw. Abdecken zum Feierabend;
inkl. beschweren der Folie mit geeigneten Materialien. Ein wegfliegen bei Wind ist unbedingt zu verhindern.
Vorhaltung bis zur Dacheindichtung.
Menge: 1,000 psch

**01.05.60 Rollgerüste**
Rollgerüste
im Innenbereich, Höhe bis 4,00 m, liefern,
aufbauen, vorhalten und umsetzen

Montagehöhen: ca. 3,00m und ca. 3,50m
Menge: 2,000 St

### Titel 02 Technikgebäude BT 2

#### Bereich 02.01 Baustelleneinrichtung

**02.01.10 Baustelleneinrichtung**
*** Pauschalposition
Baustelleneinrichtung  einrichten, für den eigenen Leistungszeitraum vor- und unterhalten und nach Beendigung der Baumaßnahme wieder räumen.

Dazu gehören:
- sämtliche An- und Abtransporte,
- Herrichten und Unterhalten der bereitgestellten oder anzumietenden Lagerplätze einschl. der Zuwege zum Baugelände,
- Aufstellen der Tagesunterkünfte, einwandfreier hygienischer Anlagen, des Baubüros, Magazine und Werkstätten,
- sämtliche baulichen Anlagen und Einrichtungen zur Aufnahme der Geräte, Maschinen und Hilfseinrichtungen,
- das Heranführen von Strom und Wasser, sowie sämtlicher Betriebsstoffe. Anschluss an bauseits erstellte Bauwasserzapf- bzw. Entnahmestelle DN 50. Stromanschluss an Baustromverteiler in Absprache mit dem
  Gewerk  Baustrom- Bauwasser.
- Lieferung, Vorhaltung und Abtransport von Baumaschinen wie z.B. Kräne, Bagger, Radlader, Bohrgerät, Spritzbetonanlage, Verpresseinrichtungen etc.,
- Aufstellen der sonstigen Baumaschinen, Arbeits- und Transportgeräte, Werkzeuge und Gerüste,
- Sicherung der Baustelle durch Beleuchtung, Beschilderung und Absperrung.
Menge: 1,000 psch

**02.01.20 Baustelleneinrichtungsplan**
*** Pauschalposition
Aufstellen und Fortschreiben eines Baustelleneinrichtungsplanes in zeichnerischer Form, auf der Basis des Lageplans M 1:200, mit Darstellung der wesentlichen Baustelleneinrichtungsgegenständen, mit Lage und Höhenmaßen, Kranstandorten, Zu - und Abfahrten, Zäunen, Sondereinrichtungen, etc., zur detaillierten Abstimmung mit dem AG

Vorlage  muss innerhalb von 4 KW vor Ausführung vorliegen.
Menge: 1,000 psch

**02.01.30 Werk- und Montageplanung**
Werk- und Montageplanung
Erstellen der Werk- und Montageplanung für die
ausgeschriebenen Leistungen, Grundlage der Zeichnungen sind
die vorliegenden Ausführungspläne und die statische
Vorbemessung.
Alle Positionen sind zu detaillieren. Aus den Darstellungen
müssen Konstruktion, Maße, Einbau, Befestigung und
Bauanschlüsse der Bauteile erkennbar sein.
Für die Richtigkeit der Maße, Höhenpunkte und Verbindungen
bleibt der AN allein verantwortlich.
Die Werkplanung muss spätestens vier Wochen nach
Auftragserteilung dem AG unaufgefordert über den Poolarserver
vorgelegt werden.
Die Werk- und Montageplanung ist mit dem Architekten und
Prüfstatiker des AG abzustimmen.
Eine einmalige Überarbeitung der Pläne nach Änderungen
durch den AG ist einzurechnen.
Die Ausführung der jeweiligen Leistungen darf erst nach Vorlage
der schriftlichen Freigabe der Werkplanung durch den AG und
dem Prüfstatiker erfolgen.
Menge: 1,000 St

**02.01.40 Statischer Nachweis**
*** Pauschalposition
Statischer Nachweis
Für die Holzkonstruktion liegt vom Statiker des Auftraggebers
eine statische Bemessung vor.
Vom AN sind prüffähige statische Nachweise zur Vorlage beim
Prüfstatiker zu den Befestigungs- und Knotenpunkten sowie
aller Befestigungs- und Verbindungsmittel aufzustellen.
Die Kosten hierfür sind in dieser Pos. zu kalkulieren.

Die Unterlagen sind spätestens vier Wochen vor Materialbestung dem Prüfstatiker vorzulegen.
Menge: 1,000 psch

**02.01.50 Dokumentation / Teilabnahme**
*** Pauschalposition
Dokumentation / Teilabnahme
Aufgrund der zeitversetzen Ausführung werden nach Fertigstellung der einzelnen Titel
-Bauteil 1
-Bauteil 2
-Aufsicht Schwimmmeister
Teilabnahmen durchgeführt.

Zusammenstellen einer Dokumentation der ausgeführten
Leistungen, insbesondere:
- Fachunternehmererklärungen
- Verwendbarkeitsnachweise
- Zulassungen, Produktdatenblätter der verbauten Produkte
- Angaben zum Korrosionsschutz
- Werkplanung und Werksstatik
- erforderliche Merkblätter für die Reinigung, Pflegen und
Wartung der Konstruktion
- Nachweis der FSC oder PEFC Zertifizierung

Zusammenstellung in Papierform sortiert mit Inhaltsverzeichnis
in Ordner, 3-fach sowie einfach in digitaler Form.
Die Unterlagen sind vier Wochen vor Teilabnahme der Bauüberwachung zur Prüfung vorzulegen.
Menge: 1,000 psch

#### Bereich 02.02 Sicherheitstechnische Einrichtungen

**02.02.10 Schutznetz liefern, montieren, demontieren**
Schutznetz liefern, montieren, demontieren

Auffangnetz DIN EN 1263-1 und nach den
berufsgenossenschaftlichen Regeln für Sicherheit und
Gesundheit bei der Arbeit, Einsatz von Schutznetzen BGR
179 unter der Dachfläche des Technikgebäudes einbauen.
Gesamtabmessung der Bauteile gemäß beiliegender
Übersichtspläne.
Fläche unter dem Auffangnetz frei zugänglich, aufbauen und
wieder entfernen.
Einbauhöhe bis zu 7,50 m über Gelände bzw. ca. 3,00 m über OKRF 1. OG

Befestigung an Ringbalken oder Mauerwerk

Grundstandzeit: 4 Wo

zu überdeckende Fläche Technikgebäude:
Technikbereich: ca.  175 m²
Umkleide / Büro: ca. 130 m²
Menge: 315,000 m²

**02.02.20 Vorhaltung Schutznetz**
Vorhaltung Schutznetz

Vorhaltung unter Holzkonstruktion wie vor beschriebenen Vorhalten und Unterhalten.
Schutznetze über die 4 Wo Grundstandzeit hinaus, bis zur
Fertigstellung der Dachschale  aus OSB-Platte

Abrechnung: m2 x Wochen
Vorhaltezeit:  1 Wochen
Menge: 315,000 m²/W

**02.02.30 Absturzsicherung- Dachrandsicherung.**
Absturzsicherung- Dachrandsicherung, h: 1,10 m

Liefern und Herstellen von Absturzsicherung an
Seitenrändern und Attika von Flachdächern in
Bereichen in den aus baulichen Gründen kein
Fassadengerüst mit Seitenschutz erstellt werden kann
oder zeitweise abgebaut werden muss.

Ausführung in Teilflächen oder vorübergehende
Sicherung.
Seitenschutz gemäß BG-Regel "Gerüstbau BGR 165 bis 175
und DGUV-Information 201-023 sowie ASR
mit Pfosten, Geländerholm, Zwischenholm und Bordbrett.
Oberkante Seitenschutz mind. 1,10 m über der Aufstellfläche oder Absturzkante.

Befestigung an Stahlbetondecke oder-BSH-Randträger

Grundstandzeit: 4 Wo
Menge: 110,000 m

**02.02.40 Absturzsicherung vorhalten**
Absturzsicherung vorhalten

Absturzsicherung an Dachrändern wie vor beschrieben
über die Grundstandzeit hinaus vorhalten und unterhalten.

Abrechnung: lfm Absturzsicherung x Vorhaltedauer in
Wochen

Vorhaltezeit: 1 Wo
Menge: 110,000 m/Wo

#### Bereich 02.03 Technikgebäude

*Hinweis: Zeichnungen*
Zeichnungen

Auszug aus Schalplan S 16
Technikgebäude Teil Technik

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
Ausschnitt Schalplan S 16
Technikgebäude, Teil Umkleide

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
*Hinweis: Nachfolgend beschriebenen BSH-Konstruktionen*
Für die Gewährleistung der für diesen Anwendungsfall
notwendigen Oberflächenqualität sind die notwendigen Schutzmaßnahmen bei Lagerung, Transport und Montage
zu beachten. Verbaute Hölzer sind zur Vermeidung von
unzuträglicher Feuchteaufnahme mit geeigneten
Maßnahmen zu schützen bis eine dichte
Dachhaut hergestellt ist.

*Hinweis: Holzbauarbeiten*
Holzbauarbeiten

Brettschichtholz, Leimholz liefern, abbinden und aufstellen und
verlegen von Brettschichtholz, Nadelholz,  KVH und Bauschnittholz als Dachkonstruktion. Verlegung im Gefälle von mind 2%. Abmessungen und Einzellängen sind unterschiedlich und in den nachfolgenden Positionen beschrieben.

Verbindungselemente wie z.B. Sparrennagel, Bolzen,
Sparrenfettenanker (z.B. BMF o. gleichwertig) etc.
sind in gesonderter Position (Kleineisenteile) abzurechnen.

Ebenso werden Schrägschnitte, Ausklinkungen etc. in gesonderter Position abgerechnet.
An Betonuntergründen, aufgehende Bauteile o.ä. ist eine bituminöse Trennschicht einzubringen (in Streifen); gesonderte Position.

Das Vorbohren für Bolzen ist zwingend erforderlich.

Ausführung lt. geprüfter Werkzeichnung / lt. Statik.

Leistungsausführungshöhe ca. 3-5  m von OKRB
1. Obergeschoss bis UK Holzbinder
Ohne extreme Klimatische Wechselbeanspruchung
Festigkeitsklasse: GL 28c  nach EN 1995-1-1
Oberfläche: industrie Qualität
Nutzungsklasse: 2
Gefährdungsklasse: 2
Kanten: gefast
Lamellendicke: max. 42mm
Holzfeuchte: ständig < 15%
Leimart: Resorcinharz / Melaminharzleim
Holzart: Fichte oder gleichwertig nach EN 1995

*Hinweis: Dachkonstruktion mit konstruktivem Gefälle herstellen*

**02.03.10 BSH-Träger B/h=18/36 cm (sichtbar)**
BSH-Träger B/h=18/36 cm
GI 28c; e=62,5 cm

Pos D201 gemäß beigefügter statischer Berechnung,
siehe Positionsplan P 8  "Dachkonstruktion Bauteil 2 Technikgebäude"

Binderlänge ca. 9,02 m,
Querschnitt : s. Kurztext,
Binderabstand: max 62,50 cm Achsmaß,
Einbauort: Dach Technikgebäude
Einbauhöhe: ca. 3,00 m von OKRF 1. OG bis UK BHS-Binder
Brettschichtholz Si (sichtbarer Einbau) für tragende Bauteile
nach DIN EN 14080
Festigkeitsklasse:  GL 28c gem. DIN EN 14080

Befestigung der BSH-Träger mit Balkenschuh am Rinbalken. Balkenschuhe s. gesonderte Position

Ausführungsort:  BT 2 Technikgebäude Achse D-F
Menge: 15,500 m³

**02.03.20 BSH-Träger B/h=14/28 cm (sichtbar)**
BSH-Träger B/h=14/28 cm
GI 28c; e=62,5 cm

wie vor, jedoch:

Pos D202 gemäß beigefügter statischer Berechnung,
siehe Positionsplan P 8  "Dachkonstruktion Bauteil 2 Technikgebäude"

Binderlänge ca. 5,83 m

Ausführungsort: BT 2 Technikgebäude Achse D-E
Menge: 2,500 m³

**02.03.30 BSH-Träger B/h=18/36 cm (nicht sichtbar)**
BSH-Träger B/h=18/36 cm
GI 28c; e=62,5 cm

Pos D100 gemäß beigefügter statischer Berechnung,
siehe Positionsplan P 8  "Dachkonstruktion Bauteil 2 Technikgebäude"

Binderlänge ca. 9,02 m,
Querschnitt : s- Kurztext,
Binderabstand: max 62,50 cm Achsmaß,
Einbauort: Dach Technikgebäude
Einbauhöhe: ca. 3,00 m von OKRF 1. OG bis UK BHS-Binder
Brettschichtholz nicht sichbar für tragende Bauteile
nach DIN EN 14080
Festigkeitsklasse s. Kurztext, gem. DIN EN 14080

Befestigung der BSH-Träger mit Balkenschuh am Rinbalken. Balkenschuhe s. gesonderte Position

Ausführungsort:  BT 2 Technikgebäude Achse I-G
Menge: 14,100 m³

**02.03.40 Abbinden BSH**
Abbinden BSH

Abbinden, aufstellen und verlegen des Brettschichtholzes der
vorgenannten Positionen, für Dachkonstruktionen aller Art,
Unterkonstruktionen, als Lagerhölzer, etc.
inkl. aller hierzu erforderlichen Nebenarbeiten
wie Transporte, etc.
fachgerecht herstellen.
Menge: 505,000 m

**02.03.50 Wechsel b/h: ca. 18 x36 cm**
Wechsel b/h: ca. 18 x36 cm

Wechsel für technische Einbauten oder sonstige technische Einbringungen in unterschiedlichen Dimensionen,angepasst an die angrenzenden BSH Binder.

b/h: ca. 18 x36 cm

Liefern und Einbauen von Wechselhölzer
aus nachhaltiger Forstwirtschaft mit FSC/ PEFC Siegel.
Anforderungen gemäß ZTV wie vor beschrieben
Einbau zwischen den Brettschichtholzbindern
in Einzellängen von 1,15 - 1,775 m
Festigkeitsklasse: GL 28c
Sonst wie vor bechrieben

Einbauort: BT 2, Technik, Umkleide, Büro
bearbeitet zur Aufnahme in gesonderter Position beschriebener Stahlteile zur Befestigung an BSH-Bindern

Vergütung Befestigungsmittel in gesonderter Pos.
(Stahlteile)
Menge: 5,000 St

**02.03.60 Balkenschuhe BSD 180/280**
Balkenschuhe BSD 180/280

zur Aufnahme der BSH-Träger
Befestigungsuntergrund: Stahlbeton Ringbalke

Der statischen Berechnung wurde folgendes Fabrikat zugrundegelegt: Simson Strong BSD 180/280

inkl.  4 Dübel Hilti-HST3 M10x70 hef1 mit hef,act = 50mm und hnom = 58mm für jeden Balkenschuh

Angeb. Fabrikat: '..........................................'
vom Bieter zwingend anzugeben

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Menge: 92,000 St

**02.03.70 Balkenschuhe BSD 140/240**
Balkenschuhe BSD 140/240

zur Aufnahme der BSH-Träger
Befestigungsuntergrund: Stahlbeton Ringbalke

Der statischen Berechnung wurde folgendes Fabrikat zugrundegelegt: Simson Strong BSD 140/240

inkl.  4 Dübel Hilti-HST3 M10x70 hef1 mit hef,act = 50mm und hnom = 58mm für jeden Balkenschuh

Angeb. Fabrikat: '..........................................'
vom Bieter zwingend anzugeben

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Menge: 18,000 St

**02.03.80 Kleineisenteile (Dachkonstruktion)**
Kleineisenteile (Dachkonstruktion)

alle industrielll hergestellte Verbindungselemente zur Erstellung derDachkonstruktion,
Kleineisenteile / Zinkschichtdicke gemäß DIN 1052; EN 10174 (DIN 17162 / 17100);

St 37 für verschiedene Zwecke wie z. B. Aussteifungsverbände;
Anschlüsse an Stahlbetonteile;
Schrauben, Schlüsselschrauben, Bolzen, Stahlplatten,
Beilagscheiben, Stahlringe, Spannschlösser,
Zugstangen, Gewindestangen, Flachstähle, Winkelprofile u. ä. liefern und einbauen.
Alle Teile einschl. notwendiger Schweißarbeiten  und
Feuerverzinkung. Bohren und Schlitzen in
Holzbauteile für den Einbau dieser Stahlteile ist in dieser Position einzurechnen.

Abrechnung erfolgt nach Gewicht; der Bauleitung sind bei der
Abrechnung und Schlussrechnung die Nachweise (Lieferscheine) bzw. Gewichtsermittlungen vorzulegen.
Menge: 15,000 kg

**02.03.90 Aussaprungen in BSH-Binder 200x200 mm**
Aussaprungen in BSH-Binder 200x200 mm
Herstellen von Durchbrüchen in BSH-Bindern nach
Angabe des AG zur Durchführung von TGA-Bauteilen.
Abmessung: ca. 200 x 200 mm.
Menge: 30,000 St

**02.03.100 Oberflächenschutz aller BSH Bauteile BT 2**
Oberflächenschutz aller BSH Bauteile BT 2

Oberflächenschutz aller Holzbauteile, vorgenannte
BSH-Träger zur Vermeidung von Feuchteaufnahme und zur Verbesserung  der Reinigungsfähigkeit während Transport und Montage, als wasserbasierte Dünnschichtlasur (wichtig: kein luftdichter Lack), farblos, Ausführung nach Herstellerangaben.
Menge: 490,000 m²

#### Bereich 02.04 Dachschalarbeiten BT 2 Technik

**02.04.10 Dachschalung OSB/3 Holzplatte t=22 mm**
Dachschalung OSB/3 Holzplatte t=22 mm

oberseitige Verschalung der Balkenkonstruktion mit OSB/3 - Platten, ungeschliffen, mit Nut und Feder,
nach DIN EN 13986, mit allgemeiner bauaufsichtlicher Zulassung,
liefern und montieren inkl. aller Nebenleistungen,
Befestigungsmittel verzinkt,
Plattendicke: s. Kurztext
Untergrund: Holz (Sparren, BSH, KVH)

Einbauort: Decke über 1.OG BT 2 Technik

Technikbereich: ca. 165 m²
Umkleide, Büro: ca. 130 m²
Menge: 315,000 m²

**02.04.20 Aussparungen bis 0,5 m² eckig**
Aussparungen bis 0,5 m²

Aussparrungen für technische Durchdringungselemente o.ä.
in den OSB - Platten.
Aussparrungsgröße verschieden, bis 0,1-0,5  m2, eckig
Menge: 5,000 St

**02.04.30 Aussparungen bis 0,1 m², rund**
Aussparungen bis 0,1 m², rund

Aussparrungen für technische Durchdringungselemente o.ä.
in den OSB - Platten.
Aussparrungsgröße verschieden, bis 0,1 m², rund
Menge: 5,000 St

#### Bereich 02.05 Sonstiges BT 2

**02.05.10 Schrägschnitt BSH Köpfe**
Schrägschnitt BSH Köpfe

Profilierung und Fasen von Balkenköpfen
Menge: 50,000 St

**02.05.20 Dämmstreifen oberhalb der Innenwände**
Dämmstreifen oberhalb der Innenwände

liefern und montiern eines Dämmstreifens oberhalb der Innenwände.
Mineralwolle-Dachdämmplatten nach DIN EN 13162 und
DIN 4108-10 liefern und oberseitig auf vorhandene Innenwände
anpassen sowie nach Herstellervorschrift
mechanisch am Bauteil befestigen oder fachgerecht aufkleben.
Montage vor Verlegung der OSB Platten.

Wärmedämmung:  MW DAA 040
Brandverhalten:  Euroklasse A1 nicht brennbar nach
  DIN EN 13501-1
Baustoffklasse:  A1 (DIN 4102)
Wärmeleitfähigkeit: 0,040 W/(mK)
Anwendungstyp:  DAA
Druckfestigkeit:  mind. 60 kPa
Dicke:  ca 40 mm
Wandbreiten unterschiedlich: von 11,5 bis 24 cm

Angeb. Fabrikat: '..........................................'

Verlegeort: auf Innenwänden
Menge: 10,000 m²

**02.05.30 Bitumendachbahn als Trennschicht unter Hölzer**
Bitumendachbahn als Trennschicht unter Hölzer
liefern und  verlegen.
Streifen in Breiten 10-30 cm mit Nahtüberdeckung, waagerechte Abdichtung unter aufgehende Wände / Bauteilen.

z.B. Bitumendachbahn V 13

Angeb. Fabrikat: '..........................................'
Menge: 10,000 m²

**02.05.40 Wetterschutzmembran**
Wetterschutzmembran

aufbringen einer diffusionsfähigen, vollflächig selbstklebenden  Feuchteschutzmembran, geeignet zur Aufnahme der bituminösen Dampfsperre des Gewerk Dachdichtungsarbeiten.
Anschlüsse mind. 10 cm Überlappend herstellen.
Untergrund: OSB/3 Holzplatte im Gefälle verkegt
inkl. Untergrund reinigen / abfegen
inkl. Anschluss an aufgehende Bauteile / Attiken und Durchdringungen ca. 85+50 lfm

Abrechnung nach belegter Fläche.
Menge: 315,000 m²

**02.05.50 Errichtung Schutzmaßnahmen**
*** Pauschalposition
Errichtung Schutzmaßnahmen

inkl. Vorhaltung einer regendichten
Abdeckung aus PE Folie  bzw. Abdecken zum Feierabend;
Vorhaltung bis zur Dacheindichtung.
Menge: 1,000 psch

**02.05.60 Rollgerüste**
Rollgerüste
im Innenbereich, Höhe bis 4,00 m, liefern,
aufbauen, vorhalten und umsetzen

Montagehöhen: ca. 3,00m und ca. 3,50m
Menge: 2,000 St

### Titel 06 Schwimmmeister / Badeaufsicht

*Hinweis: Lage auf dem Grundstück*
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
*Hinweis: Grundriss Erdgeschoss*
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
*Hinweis: Grundriss Obergeschoss*
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
*Hinweis: Schnitt A-A*
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
*Hinweis: Schnitt B-B*
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
*Hinweis: Schnitt C-C*
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
#### Bereich 06.01 Baustelleneinrichtung

**06.01.10 Baustelleneinrichtung, komplett**
*** Pauschalposition
Einrichten, Vorhalten und Räumen der für die vertraglich vereinbarten
Leistungen erforderliche Baustelleneinrichtung in der vertraglich geschuldeten
Ausführungszeit, sowie Räumen der Baustelleneinrichtung, einschl. Entfernen
von Verunreinigung.

Das Nutzen von Räumen im Gebäude ist nicht gestattet.

Einzurechnen sind alle für die ordnungsgemäße, nach den UVV und den einschlägigen Vorschriften oder gesetzlichen Bestimmungen erforderlichenMaßnahmen. Einzuhalten ist auch der Sicherheits- und Gesundheitsschutzplan. (SIGE- Plan)

Folgende Leistungen sind im Pauschalpreis einzurechnen, soweit sie nicht in nachfolgenden Einzelpositionen erfasst sind:

- Tages-und Aufenthaltsunterkünfte (Container/ Bauwagen)
- Mobile Lagerräume, Werkstatt, Magazin und Unterstelleinrichtungen
- Maschinen, Krane, Geräte, Werkzeuge
- Schutzwände, Schutzdächer; allgem. Schutzmaßnahmen zur Erfüllung der nachbeschriebenen Leistungen / Positionen
- Mobile Gerüste, Hubsteiger zur Montage
- Gebühren im Zusammenhang mit der Baustelleneinrichtung, soweit nicht durch Vorschriften anders geregelt ist.

Alle hier nicht beschriebenen Nebenleistungen, welche jedoch für die Ausführung zwingend notwendig sind, sind in den nachfolgenden EP Preisen einzurechnen.
Menge: 1,000 psch

**06.01.20 Baustelleneinrichtungsplan**
*** Pauschalposition
Aufstellen und Fortschreiben eines Baustelleneinrichtungsplanes in zeichnerischer Form, auf der Basis des Lageplans M 1:200, mit Darstellung der wesentlichen Baustelleneinrichtungsgegenständen, mit Lage und Höhenmaßen, Kranstandorten, Zu - und Abfahrten, Zäunen, Sondereinrichtungen, etc., zur detaillierten Abstimmung mit dem AG

Vorlage  muss innerhalb von 4 KW nach Auftragerteilung vorliegen.
Menge: 1,000 psch

**06.01.30 Werk- und Montageplanung**
Werk- und Montageplanung
Erstellen der Werk- und Montageplanung für die
ausgeschriebenen Leistungen, Grundlage der Zeichnungen sind
die vorliegenden Ausführungspläne und die statische
Vorbemessung.
Alle Positionen sind zu detaillieren. Aus den Darstellungen
müssen Konstruktion, Maße, Einbau, Befestigung und
Bauanschlüsse der Bauteile erkennbar sein.
Für die Richtigkeit der Maße, Höhenpunkte und Verbindungen
bleibt der AN allein verantwortlich.
Die Werkplanung muss spätestens vier Wochen nach
Auftragserteilung dem AG unaufgefordert über den Poolarserver
vorgelegt werden.
Die Werk- und Montageplanung ist mit dem Architekten und
Prüfstatiker des AG abzustimmen.
Eine einmalige Überarbeitung der Pläne nach Änderungen
durch den AG ist einzurechnen.
Die Ausführung der jeweiligen Leistungen darf erst nach Vorlage
der schriftlichen Freigabe der Werkplanung durch den AG und
dem Prüfstatiker erfolgen.
Menge: 1,000 St

**06.01.40 Statischer Nachweis**
*** Pauschalposition
Statischer Nachweis
Für die Holzkonstruktion liegt vom Statiker des Auftraggebers
eine statische Bemessung vor.
Vom AN sind prüffähige statische Nachweise zur Vorlage beim
Prüfstatiker zu den Befestigungs- und Knotenpunkten sowie
aller Befestigungs- und Verbindungsmittel aufzustellen.
Die Kosten hierfür sind in dieser Pos. zu kalkulieren.

Die Unterlagen sind spätestens vier Wochen vor Materialbestung dem Prüfstatiker vorzulegen.
Menge: 1,000 psch

**06.01.50 Dokumentation**
*** Pauschalposition
Dokumentation / Teilabnahme
Aufgrund der zeitversetzen Ausführung werden nach Fertigstellung der einzelnen Titel
-Bauteil 1
-Bauteil 2
-Aufsicht Schwimmmeister
Teilabnahmen durchgeführt.

Zusammenstellen einer Dokumentation der ausgeführten
Leistungen, insbesondere:
- Fachunternehmererklärungen
- Verwendbarkeitsnachweise
- Zulassungen, Produktdatenblätter der verbauten Produkte
- Angaben zum Korrosionsschutz
- Werkplanung und Werksstatik
- erforderliche Merkblätter für die Reinigung, Pflegen und
Wartung der Konstruktion
- Nachweis der FSC oder PEFC Zertifizierung

Zusammenstellung in Papierform sortiert mit Inhaltsverzeichnis
in Ordner, 3-fach sowie einfach in digitaler Form
Die Unterlagen sind vier Wochen vor Teilabnahme der Bauüberwachung zur Prüfung vorzulegen.
Menge: 1,000 psch

#### Bereich 06.02 Schwimmmeister Aufsicht 3,5 x 5,35 - Höhe (Eg+OG) 6,20m

*Hinweis: Positionsplan Längsschnitt*
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
*Hinweis: Posiitonsplan Querschnitt*
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
*Hinweis: Positionsplan Schnitt 1-1*
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
*Hinweis: Positionsplan Schnitt 2-2*
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
*Hinweis: Positionsplan Schnitt 3-3*
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
*Hinweis: Dachaufbau:*
Dachaufbau:

- Dachrand-Abschlussprofil, dreiseitig (Gewerk Dachdichtung)
- Bitumenbahn, einlagig, beschiefert (Gewerk Dachdichtung)
- Dampfsperre, selbstklebend (Gewerk Dachdichtung)
- Wetterschutzmembran (Gewerk Zimmermann)
- OSB-Platte d=25 mm Gewerk Zimmermann)
- Sparren gem Statik d=8x16 cm Gewerk Zimmermann)
- Querlattung ca. 5x5 cm Gewerk Zimmermann)
- Birkensperrholzplatte 22 mm Gewerk Zimmermann)

**06.02.10 Dachkonstruktion, OSB-Platte d= 25 mm**
Dachkonstruktion, OSB-Platte

Abmessung: ca. 4,30 x 5,70m,

Dachkonstruktion liefern und fachgerecht herstellen, einschl. aller Zu- und Anschnitte.

Schalung bestehend aus:
OSB-Platte als Grobspanplatte mit umlaufender Nut und Feder, mit allgemeiner bauaufsichtlicher Zulassung gemäß nachfolgender Spezifikation:

Plattendicke : 25 mm
Abmessung: nach Wahl des Bieters, gleichmäßige Aufteilung
Oberfläche: einseitig zum Raum z.T. als Sichtfläche

Einbauort : Freibad - Aufsicht Schwimmmeister

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Menge: 25,000 m²

**06.02.20 Sparren Dachtragwerk d/h=08/16 cm, e=62,5cm**
Sparren Dachtragwerk d/h=08/16 cm

Holzart : Fichte/Kiefer/Tanne/ Lärche
Klasse: NH C24
Holzfeuchte: trocken (u = 15 +/- 3%)
Rastermaß: ca. 625 bis 800 mm
Querschnitt: 80/160 mm
gehobelt und Kanten gefast.
Neigung: ca. 10 % Gefälle
Einzellänge: ca. 4,20m

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Köpfe profiliert
Menge: 0,500 m³

**06.02.30 Stützen 16/16 cm l=ca. 4,90m**
Stützen 16/16 cm l=ca. 4,90m
Holzkonstruktion aus Konstruktionsvollholz,
mit Holzwerkstoffplatten beplankt in folgender Ausführungsart:

Holzart : Fichte/Kiefer/Tanne/ Lärche
Klasse: NHC24
Holzfeuchte: trocken (u = 15 +/- 3%)
Querschnitt: 160/160 mm
gehobelt und Kanten gefast.
Einzellänge: ca. 4,90m

Gem satischer Position S-501 und S-502
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Menge: 0,550 m³

**06.02.40 Stützen 16/22 cm l=ca. 4,90m**
Stützen 16/22 cm l=ca. 4,90m

wie vor jedoch b/d=16/22 cm

Gem satischer Position S-500

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Menge: 0,400 m³

**06.02.50 Randträger b/h 16/16 cm**
Randträger b/h 16/16 cm

wie vor jedoch als Randträger

gem. Statischer Positon D-502a, D-503a, E-502, E-503
in verschiedenen Längen

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Menge: 1,600 m³

**06.02.60 Abhangdecke inkl. Holzlattung**
Birkensperrholzplatte unterhalb der Sparrenkonstruktion als sichtbare Verschalung liefern und montieren, einschl. aller Zu- Anschnitte.

Holzlattung: ca.  50x50 mm
Birkensperrholzplatte min.: d=22 mm

Einbau mit freier Schattenfuge b= 50 mm
Menge: 15,000 m²

**06.02.70 Insekenschutz**
Insekenschutzgitter

liefern und fachgerecht montieren

Dach und Brüstungsbereiche
Menge: 65,000 m

*Hinweis: Terrassenaufbau:*
Terrassenaufbau:
- Terrassendielen gem. Bemusterung (Gewerk Zimmermann)
- Aufständerung aus Kanthölzern b=6 cm / h=gem Neigung mit Streifen aus Bautenschutzmatte unterfüttert, zur Sicherung der Abdichtung und Wasserführung (Gewerk Zimmermann)
- einlagige Kunststoffabdichtungsbahn (Gewerk Zimmermann)
- OSB Platte d=25 mm im Gefälle verlegt (Gewerk Zimmermann)
- Querlattung im Gefälle verlegt, unterschiedliche Höhen (Gewerk Zimmermann)
- OSB Platte d= 19 mm (Gewerk Zimmermann)
- Sparren 8x16 cm mit Innenliegender Mineralwolle (Gewerk Zimmermann)
- Dampfbremse sd Wert: >2<10 m (Gewerk Zimmermann)
- OSB Platte d=19 mm (Gewerk Zimmermann)
- Verkleidung aus Birkensperrholz d=15 mm inkl. Querlattung 3x6mm als Installationsebene (Gewerk Zimmermann)

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
**06.02.80 Terrassendielen 27 x 140 mm**
Terrassendielen 27 x 140 mm
bestehend aus Lärche Vollholz in AB Qualität

Oberfläche: gehobelt, beidseitig geriffelt
Abmessung: Dielenmaß ca. 200 x 140 x 2,70cm

inkl. Befestigung mittels Edelstahlschrauben
Menge: 15,000 m²

**06.02.90 Kanthölzer b= 6 cm, h= von 6-8 cm**
Kanthölzer b= 6 cm, h= von 6-8 cm
inkl. Streifen aus Bautenschutzmatte zum Unterlgen und zur Herstellung des Gefälles zur Wasserableitung, als UK für die Terrassendielen.
Menge: 40,000 m

**06.02.100 OSB Platte d=25 mm**
OSB Platte d=25 mm

OSB-Platte als Grobspanplatte mit umlaufender Nut und Feder, mit allgemeiner bauaufsichtlicher Zulassung gemäß nachfolgender Spezifikation:

Plattendicke : 25 mm
inkl. Befestigungsmaterial wie Schrauben, Nägel etc.
Abmessung: nach Wahl des Bieters, gleichmäßige Aufteilung
Oberfläche: zur Aufnahme der Kunstoffabdichtungsbahn
Im Gefälle verlegt

Gem Statik Pos. E-500a
Menge: 15,000 m²

**06.02.110 Holzlattung: b=ca. 50 mm**
Holzlattung: b=ca. 50 mm
als Querlattung
h= von 6-8 cm
inkl. Streifen aus Bautenschutzmatte zum Unterlegen und zur Herstellung des Gefälles zur Wasserableitung
Menge: 40,000 m

**06.02.120 Sparren Terrasse d/h=08/16 cm e=62,5 cm**
Sparren Terrasse d/h=08/16 cm e=62,5 cm

Holzart : Fichte/Kiefer/Tanne/ Lärche
Klasse: BSH NHC24
Holzfeuchte: trocken (u = 15 +/- 3%)
Rastermaß: ca. 625 bis 800 mm
Querschnitt: 80/160 mm
gehobelt und Kanten gefast.
Neigung: ca. 10 % Gefälle
Einzellänge: ca. 4,20m
Menge: 0,500 m³

**06.02.130 OSB Platte d=19 mm**
OSB Platte d=19 mm

OSB-Platte als Grobspanplatte mit umlaufender Nut und Feder, mit allgemeiner bauaufsichtlicher Zulassung gemäß nachfolgender Spezifikation:

Plattendicke : 19 mm
Abmessung: nach Wahl des Bieters, gleichmäßige Aufteilung
Ausbildung als Scheibe gem. Statik Pos. E-500b
Menge: 15,000 m²

**06.02.140 Wärmedämmung aus Mineralwolle WLG: 035 W/(mK)**
Wärmedämmung aus Mineralwolle WLG: 035 W/(mK)
als Zwischensparrendämmung gem. DIN 4108 normgerecht herstellen

Dämmschichtdicke: ca. 160 mm
nicht belüftete Konstruktion
Länge / Breite: ca.2900 x 625 mm
Brandklasse A1, nichtbrennbar nach DIN EN 13501-1

Dämmplatte liefern und mit ca. 1-2 cm Übermaß von der Rolle abschneiden und bündig mit der Sparrenunterkante dicht gestoßen einbauen.
Menge: 15,000 m²

**06.02.150 Dampfbrems- und Luftdichtigkeitsschicht**
Dampfbrems- und Luftdichtigkeitsschicht
zur Ergänzung einer Zwischensparrendämmung
Erstellung einer lückenlosen Luftdichtheitsschicht mit Dampfdiffusionswiderstand, bestehend aus PE-Dampfbremse (nach DIN 4108-3) bzw. PA-Dampfbremse (dynamischer sd-Wert), Tackerdichtband, Papier- und Folienklebeband sowie Dichtkleber aus der Kartusche bzw. Dichtkleber von der Rolle.

Dampfbremse liefern und zur Erstellung der Ludftdichtheitsebene mit definiertem Wasserdampfdiffusionswiederstand unter die Sparren anbringen und Luftdichtung normgerecht herstellen
Menge: 40,000 m²

**06.02.160 OSB Platte d=19 mm**
OSB Platte d=19 mm

OSB-Platte als Grobspanplatte mit umlaufender Nut und Feder, mit allgemeiner bauaufsichtlicher Zulassung gemäß nachfolgender Spezifikation:

Plattendicke : 19 mm
Abmessung: nach Wahl des Bieters, gleichmäßige Aufteilung
Menge: 15,000 m²

**06.02.170 Birkensperrholz Verkleidung inkl. Unterkonstruktion**
Birkensperrholz Verkleidung

unterhalb der Sparrenkonstruktion als sichtbare Verschalung liefern und montieren, einschl. aller Zu- Anschnitte.

Holzlattung: ca.  30x60 mm
Birkensperrholzplatte min.: d=15 mm
Menge: 15,000 m²

**06.02.180 Laibungsverkleidung**
Laibungsverkleidung

wie vor jedoch als Leibungsverkleidung
Abwicklung: ca 40 cm
im Bereich Fenster + Tür
Menge: 5,000 m²

**06.02.190 Holzschutz**
Holzschutz
Holzschutz derHolzbauteile mit folgenden Anforderungen herstellen:
Holzschutz, chemisch vorbeugend im Tauch oder Anstrichverfahren aufbringen.

Holzschutz:  Gefährdungsklasse GK 2 nach DIN 68800
Holzschutzmittel:  z.B. Impräniergrund (farblos)
Verträglichkeit:  das Holzschutzmittel muß verträglich sein
  mit dem verwendeten Leim und dem
  lasierenden Anstrich

Eignungsnachweise: vom AN zu bestätigen
Oberflächen:  in Sichtqualität

Angeb. Fabrikat: '..........................................'
Menge: 14,000 m²

**06.02.200 Lasur**
Lasur

LASUR auf den vorh. Holzschutz als Neutralisierung der Trägeroberfläche (Holzschutzes) aufbringen. Das Material muss für Außen geeignet sein.

LASUR- Mittel:  Langzeitlasur
Verträglichkeit:  die LASUR und das Holzschutzmittel muß
  miteinander verträglich sein.
Arbeitsgänge:  min. 2 (Voranstrich + Schlussanstrich
Eignungsnachweise: vom AN zu bestätigen.
Oberflächen:  in Sichtqualität
Farbton:  Nach Farbkarte und Wahl des AG
Menge: 14,000 m²

**06.02.210 Holzbauteile Abbinden, aufstellen und verlegen**
Holzbauteile Abbinden
Holzbauteile der Vorpositionen gemäß Ausführungsplanung und Statik abbinden

Montagehöhe : bis 6,20 m
Menge: 60,000 m

*Hinweis: Übersicht Anschlüsse*
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
**06.02.220 Anschluss A1**
Anschluss A1
Ausführung gem. Statik

2x Winkel SXANP 80x80x2,5 mm
Vollausnagelung SXCN 4x40 mm

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Menge: 16,000 St

**06.02.230 Anschluss A2**
Anschluss A2
Ausführung gem. Statik

2x Winkel SXANP 80x80x2,5 mm
Vollausnagelung SXCN 4x40 mm

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Menge: 2,000 St

**06.02.240 Anschluss A3**
Anschluss A3
Ausführung gem. Statik

1x Winkel SXANP 80x80x2,5 mm
Vollausnagelung SXCN 4x40 mm

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Menge: 4,000 St

**06.02.250 Anschluss A4**
Anschluss A4
Ausführung gem. Statik

4x Winkel SXANP 80x80x2,5 mm
Vollausnagelung SXCN 4x40 mm

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Menge: 6,000 St

**06.02.260 Anschluss A5**
Anschluss A5
Ausführung gem. Statik

Balkenschuh SXJHK 80x120x2 mm
Vollausnagelung SXCN 4x40 mm

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Menge: 16,000 St

**06.02.270 Anschluss A6**
Anschluss A6
Ausführung gem. Statik

2x Winkel SXAJ 130x70x80x4m
Vollausnagelung SXCN 4x40 mm

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Menge: 6,000 St

**06.02.280 Anschluss A7**
Anschluss A7
Ausführung gem. Statik

2x Winkel SXAJ 130x70x80x4m
Vollausnagelung SXCN 4x40 mm

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Menge: 4,000 St

**06.02.290 Anschluss A8**
Anschluss A8
S 500 an Stb.Brüstung
Ausführung gem. Statik

2x Bolzen M12, 8.8
2 x Scheibendübel einseitig C2-62

QRo 160x160x10mm mit Kopfpaltte 160x160x10mm
Nach Montage Stützenfuss vergießen

Befestigung mit Hilti HIT-HY 200-A V3+ HAS-U HCR M24,
h eff=350mm

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Menge: 2,000 St

**06.02.300 Anschluss A9 / A10**
Anschluss A9 / A10
S-501/S-502 an Stb.-Brüstung
Ausführung gem. Statik

2x Bolzen M12, 8.8
2 x Scheibendübel einseitig C2-62

QRo 160x160x10mm mit Kopfpaltte 160x160x10mm
Nach Montage Stützenfuss vergießen

Befestigung mit Hilti HIT-HY 200-A V3+ HAS-U HCR M24,
h eff=350mm

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Menge: 4,000 St

**06.02.310 Anschluss A 11**
Anschluss A 11
E-506 an Bodenplatte
Ausführung gem. Statik

Zuganker SXHT 440x63x60x3
Vollausnagelung 4x60

Hilti HIT-HY 200-A V3
+HAS-U HCR M16, h=200 mm

Hilti HIT-HY 200-A V3
+HAS-U HCR M16, h eff=150 mm, e=0,50m

Scheibendübel einseitig
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Menge: 2,000 St

**06.02.320 Anschluss A12**
Anschluss A12
Fußrippe an Stb.-Brüstung
Ausführung gem. Statik

Hilti HIT-HY 200-A V3
+HAS-U HCR M16, h=150 mm, e=0,50mm

Scheibendübel einseitig
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Menge: 20,000 St

**06.02.330 Anschluss A13**
Anschluss A13
S-500 an E-502a/502b
Ausführung gem. Statik

8xWinkel SXAJ 130x70x80x4
Vollausnagelung SXCN 4x40 mm

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Menge: 2,000 St

#### Bereich 06.03 EG - OG Holzfachwerk Schwimmmeister

*Hinweis: Ansicht 1*
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
*Hinweis: Ansicht 2*
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
**06.03.10 Holz-Außenwandkonstruktion als Holzfachwerk**
Holz-Außenwandkonstruktion als Holzfachwerk

Wandkonstruktion aus Holz-Ständerwerk wie folgt:
(von außen nach innen)

(bauseits durch Fremdgewerk Vorhangfassade)
- Außenbeplankung aus Fassaden-Profilbretter 3D Effekt, auf Querlattung 2,4 cm
- Unterkonstruktion (außen) bestehend aus Lattung
80 / 40 mm (imprägniert), vertikale Verlegung
- Konterlattung 80 / 40 mm (imprägniert), horizontale Verlegung

Leistung AN (in EP enthalten)
- Ständerwerk aus NH C24, Stützen + Träger 16/16 cm,
- Wanddämmung aus Mineralfaser, Dämmstoffdicke 60 mm,
- feuchteadaptive Dampfbremse als Kunststoffbahn, sd-Wert >2<10 m
- innere Beplankung mittels OSB-Platte, d= 15 mm
- Querlattung 3x5 cm
- Holzverkleidung innen: Birkensperrholzplatte d= 15 mm

Hinweis: Das Ständerwerk steht im unteren Bereich auf einem
bauseits vorhandenen Betonsockel, h = von ca.0,50 bis 1,50 cm; b=20 cm

Ausführung gem. beil. Architekten- und Statikplänen:
Menge: 90,000 m²

**06.03.20 Öffnungen herstellen, Tür in Außenwand ca. 1,95 x 2,26 m**
Öffnungen herstellen, Tür in Außenwand

Anlegen von Türöffnungen
mit Sturzprofil, und Holzständern in fertiger Leistung

Tür: ca. 1,95 x 2,26 m
Tür bauseits als Alu-Glas-Element

Ausführungsort: EG
Menge: 1,000 St

**06.03.30 Öffnungen herstellen Türe in Innenwand ca. 0,885 x 2,26 m**
Öffnungen herstellen in Innenwand
Anlegen von Türöffnungen mit Sturzprofil, und Holzständern in fertiger Leistung

Tür: ca. 0,885 x 2,26 m

Ausführungsort: EG
Menge: 1,000 St

**06.03.40 Öffnungen herstellen, Fenster in Außenwand ca. 1,915 x 1,44 m**
Öffnungen herstellen, Fenster in Außenwand

Anlegen von Fensteröffnungen
mit Sturzprofil, und Holzständern in fertiger Leistung

Fenster: ca. 1,915 x 1,44 m
Fenster bauseits als Alu-Glas-Element

Ausführungsort: EG
Menge: 2,000 St

**06.03.50 Öffnungen herstellen, Fenster in Außenwand ca. 2,40 x 1,44 m**
Öffnungen herstellen, Fenster in Außenwand

Anlegen von Fensteröffnungen
mit Sturzprofil, und Holzständern in fertiger Leistung

Fenster: ca. 2,40 x 1,44 m
Fenster bauseits als Alu-Glas-Element

Ausführungsort: EG
Menge: 1,000 St

**06.03.60 Öffnungen herstellen, Fenster in Außenwand ca. 2,65 x 1,25 m**
Öffnungen herstellen, Fenster in Außenwand

Anlegen von Fensteröffnungen
mit Sturzprofil, und Holzständern in fertiger Leistung

Fenster: ca. 2,65 x 1,25 m

Ausführungsort: OG
Menge: 2,000 St

**06.03.70 Öffnungen herstellen, Fenster in Außenwand ca. 2,45 x 1,25 m**
Öffnungen herstellen, Fenster in Außenwand

Anlegen von Fensteröffnungen
mit Sturzprofil, und Holzständern in fertiger Leistung

Fenster: ca. 2,45 x 1,25 m

Ausführungsort: OG
Menge: 2,000 St

**06.03.80 Öffnungen herstellen, Fenster in Außenwand Fenster: ca. 1,65 x 1,25 m**
Öffnungen herstellen, Fenster in Außenwand

Anlegen von Fensteröffnungen
mit Sturzprofil, und Holzständern in fertiger Leistung

Fenster: ca. 1,65 x 1,25 m

Ausführungsort: OG
Menge: 2,000 St

**06.03.90 Insekenschutz**
Insekenschutz

liefern und fachgerecht montieren

 Insektenschutz, umlaufend im Sockelbereich
Menge: 50,000 m

**06.03.100 Dampfbrems- und Luftdichtigkeitsschicht**
Dampfbrems- und Luftdichtigkeitsschicht

Erstellung einer lückenlosen Luftdichtheitsschicht mit Dampfdiffusionswiderstand, bestehend aus PE-Dampfbremse (nach DIN 4108-3) bzw. PA-Dampfbremse (dynamischer sd-Wert), Tackerdichtband, Papier- und Folienklebeband sowie Dichtkleber aus der Kartusche bzw. Dichtkleber von der Rolle.

Inkl.aller Anschlüsse an Fenster, Türen, Dach- und Eckanschlüssen, Durchdringungen etc.

Dampfbremse liefern und zur Erstellung der Ludftdichtheitsebene mit definiertem Wasserdampfdiffusionswiederstand  (>2<10 m) zwischen WD und OSB Platte anbringen und Luftdichtung normgerecht herstellen
Menge: 30,000 m²

**06.03.110 Holz-Rahmenwand, raumtrennend, UK Holz, Dämm., OSB**
Holz-Rahmenwand, raumtrennend, UK Holz, Dämm., OSB

Wandkonstruktion aus Holz-Ständerwerk innen wie folgt:

- Ständerwerk aus NH C24,  8 x 13 cm,
- beidseitige Beplankung mittels OSB-Platte d= 15 mm,
- Querlattung d= ca. 2 cm
- Holzverkleidung beidseitig Birkenholzplatte, d= 15 mm

Höhe bis ca. 2,65 m, Breite bis 25 cm.

Unterkonstruktion der Montagewand aus Holz, als
Einfachständerwerk, befestigen mit Dübeln und Schrauben.
Seitliche Anschlüsse starr. Unterer Anschluss starr. Oberer
Anschluss an Rohdecke (Holz) starr.

Inkl. Herstellen der Laibungsbekleidung

Ausführung gem. Architektenplan.
Menge: 6,000 m²

**06.03.120 Holzschutz**
Holzschutz

Holzschutz der Holzkonstruktionen mit folgenden Anforderungen herstellen:
Holzschutz, chemisch vorbeugend im Tauch oder Anstrichverfahren aufbringen.

Holzschutz: Gefährdungsklasse GK 2 nach DIN 68800
Holzschutzmittel: z.B. Impräniergrund (farblos)
Verträglichkeit: das Holzschutzmittel muß verträglich
sein mit dem verwendeten Leim und dem lasierenden Anstrich

Eignungsnachweise: vom AN zu bestätigen
Oberflächen: in Sichtqualität

Angeb. Fabrikat: '..........................................'
Menge: 90,000 m²

**06.03.130 Lasur**
Lasur

LASUR auf den vorh. Holzschutz als Neutralisierung der Trägeroberfläche
(Holzschutzes) aufbringen. Das Material muss für Außen & Innenräume geeignet sein.

LASUR- Mittel: Langzeitlasur
Verträglichkeit: die LASUR und das Holzschutzmittel muß
miteinander verträglich sein.
Arbeitsgänge: min. 2 (Voranstrich + Schlussanstrich
Eignungsnachweise: vom AN zu bestätigen.
Oberflächen: in Sichtqualität
Farbton: Nach Farbkarte
Menge: 90,000 m²

**06.03.140 Holzkonstruktionen abbinden**
Holzkonstruktionen abbinden

Holzkonstruktionen gemäß Ausführungsplanung und Statik abbinden

Montagehöhe :  bis ca. 6,50 m
Menge: 80,000 m

**06.03.150 Fußholz einschl. Verbindungsmittel**
Fußholz einschl. Verbindungsmittel
liefern und montieren,

- Fußholz ca. 16/5 cm
- Befestigung gem Statik Anschluß A9 / A10
- Verankerungstiefe: min 6 cm in Stahlbetonbrüstung
Menge: 20,000 m

**06.03.160 Schrägschnitt BSH Köpfe**
Schrägschnitt BSH Köpfe

Profilierung und Fasen von Balkenköpfen
Menge: 16,000 St

#### Bereich 06.05 Sonstiges Schwimmmeister

**06.05.10 Tür 885 x 2260 mm Feuchtraumtür**
Tür 885 x 2260 mm Feuchtraumtür

Produkt:
Feuchtraumtür
Schallschutz Rw,P=22dB nach DIN 4109,
Klimaklasse II
Mech. Beanspruchungsgruppe 2 ("M")

Türblatt:
Türblattdicke ca. 42mm, gefälzt, für den Innenbereich

Zarge:
Stahl-Eckzarge, Blech
verzinkt/grundiert,
Dicke 1,5mm in Holzwand
Dichtung grau, ohne Bodeneinstand

Maße:
b/h ca. 885 × 2260 mm

Oberfläche:
Türblatt: Vollkunststofftür aus Türenkollektion
(Aufsicht Schwimmmeister EG)

Farbe: Nach Farbkarte des Dekorherstellers und Wahl des AG

Bänder:
2× VX -160-18, 3-dim. verstellbar, Edelstahl matt,
2× Bandaufnahme-Element VX (3-dim.) in der Zarge

Schloss:
Objekt-Einsteckschloss DIN 18251 Klasse 3, PZ-gelocht,
Dorn 65mm, Nuss 8mm,
Entfernung Nuss/Zylinder 72mm, ohne Panikfunktion
Stulp: nickel-silber

Drücker: Drückergarnitur D/D 8100/8100, Edelstahl
Drückerhöhe Standard (1050 mm über OFF)

Schließer: ohne OTS
Zusatzausst.: keine

Ausführungsort:  Aufsicht Schwimmmeister
Menge: 1,000 St

**06.05.20 Kleineisenteile (Holzkonstruktion)**
Kleineisenteile (Holzkonstruktion)

alle industriell hergestellte Verbindungselemente zur Erstellung der Holzkonstruktion,
Kleineisenteile / Zinkschichtdicke gemäß DIN 1052; EN 10174 (DIN 17162 / 17100);

St 37 für verschiedene Zwecke wie z. B. Aussteifungsverbände;
Anschlüsse an Stahlbetonteile;
Schrauben, Schlüsselschrauben, Bolzen, Stahlplatten,
Beilagscheiben, Stahlringe, Spannschlösser,
Zugstangen, Gewindestangen, Flachstähle, Winkelprofile u. ä. liefern und einbauen.
Alle Teile einschl. notwendiger Schweißarbeiten  und
Feuerverzinkung. Bohren und Schlitzen in
Holzbauteile für den Einbau dieser Stahlteile ist in dieser Position einzurechnen.

Abrechnung erfolgt nach Gewicht; der Bauleitung sind bei der
Abrechnung und Schlussrechnung die Nachweise (Lieferscheine) bzw. Gewichtsermittlungen vorzulegen.
Menge: 5,000 kg

**06.05.30 Bitumendachbahn als Trennschicht unter Hölzer**
Bitumendachbahn als Trennschicht unter Hölzer
liefern und  verlegen.
Streifen in Breiten 10-30 cm mit Nahtüberdeckung, waagerechte Abdichtung unter aufgehende Wände / Bauteilen.

z.B. Bitumendachbahn V 13

Angeb. Fabrikat: '..........................................'
Menge: 20,000 m

**06.05.40 Wetterschutzmembran**
Wetterschutzmembran

aufbringen einer diffusionsfähigen, vollflächig selbstklebenden  Feuchteschutzmembran, geeignet zur Aufnahme der bituminösen Dampfsperre des Gewerk Dachdichtungsarbeiten.
Anschlüsse mind. 10 cm Überlappend herstellen.
Untergrund: OSB/3 Holzplatte im Gefälle verkegt
inkl. Untergrund reinigen / abfegen

Abrechnung nach belegter Fläche.
Menge: 25,000 m²

**06.05.50 Errichtung Schutzmaßnahmen**
*** Pauschalposition
Errichtung Schutzmaßnahmen

inkl. Vorhaltung einer regendichten
Abdeckung aus PE Folie  bzw. Abdecken zum Feierabend;
Vorhaltung bis zur Dacheindichtung.
Menge: 1,000 psch

**06.05.60 Rollgerüste**
Rollgerüste
im Innenbereich, Höhe bis 4,00 m, liefern,
aufbauen, vorhalten und umsetzen

Montagehöhen: ca. 3,00m und ca. 3,50m
Menge: 1,000 St

### Titel 07 Stundenlohnarbeiten

#### Bereich 07.01 Stundenlohnarbeiten

*Hinweis: Stundenlohnarbeiten (TGL)*
Vorbemerkungen:
Für etwa vorkommende Tagelohnarbeiten sowie für Einbau- und Montagehilfen, die nur auf besondere Anordnung der Bauleitung (BL) ausgeführt werden dürfen, werden einschl. aller Kosten, Fahrgelder, Trennungsgelder, Urlaubsgeld, Verdienstzuschlag usw. berechnet. Die Tagelohnstunden sind täglich von der Bauleitung zu bescheinigen. Spätere Anerkennung erfolgt nicht. Die Bescheinigung der Tagelohnstunden besagt nicht, dass ein Anspruch auf die Bezahlung besteht, wenn erbrachte Leistungen in Pos. beinhaltet sind. Die Unterschrift bestätigt nur die Ausführung der Leistungen. Darüber hinaus werden die Tätigkeiten entsprechend den aufgeführten Qualifikationen abgerechnet. (z.B Helfertätigkeit =Fegen, Räumen, Transportieren, usw.= nach Helfer Stunden).

**07.01.10 Facharbeiter**
Stundenlohnsatz
wie in den VORBEMERKUNGEN beschrieben
Menge: 10,000 h

**07.01.20 Helfer**
Stundenlohnsatz
wie in den VORBEMERKUNGEN beschrieben
Menge: 10,000 h
